# Spremberg Schwimmhalle
Angebotsaufforderung (GAEB DA XML 3.1, DA83)
Projekt: 24-006
Währung: EUR
Vergabeart: Öffentliche Ausschreibung
Eröffnung: 25.07.2025 10:49:43
Ausführungsbeginn: 11.03.2025
Ausführungsende: 10.04.2025
Auftraggeber: Bauconzept (C300106258), E-Mail h.wich@bauconzept.com
Erstellt mit: NEVARIS/ GXML Toolbox V3.3 R20240815, NEVARIS 25.2.0, 17.02.2026

## Los 09: Gerüst

*Hinweis: Objektbeschreibung*
Die innerstädtisch gelegene kommunale Schwimmhalle Spremberg aus dem Jahr 1984 soll baulich, technisch und energetisch saniert werden.

Geplant ist eine umfassende und zügige bauliche Sanierung und Modernisierung der Bestandshalle, inklusive einer Erweiterung der technischen Anlagen.

Das Sportbad hat eine Gesamtfläche von ca. 1500 m2 mit einem 25 m langen
4- Bahnen- Schwimmbecken.
Das Gebäude ist eingeschossig, wurde in einer Skelettbauweise errichtet und ist voll unterkellert. Die Außen- und Innenwände bestehen größtenteils aus Mauerwerk

Umgestaltung Badehalle
Das 25m Schwimmerbecken wird auf der Nordseite (Fensterfassadenseite) aufgebrochen und um 1,5 Bahnen erweitert. Das Nichtschwimmbecken wird ebenso aufgebrochen und auf insgesamt 130qm Wasserfläche erweitern. Die Becken werden alle als Edelstahlbecken mit einer Doppelrinne ausgebildet. Das NSB erhält zusätzlich eine Kinderrutsche.
Durch die Anpassungen der Beckengrößen wird entsprechende die Badehalle zur Nordseite hin und zur Schaffung von Lagerräumen im EG (Schulen, Vereine) sowie Technikaufstellflächen im UG erweitert. Dafür wird die komplette Dachkonstruktion zurückgebaut und durch neue Stahlfachwerkträger inkl. Trapezblech ersetzt.

Der Erdwall auf der Nordseite sowie die Treppenanlagen auf der West- und Ostseite werden durch die Hallenverbreiterung komplett zurückgebaut und abgefahren. Die Außenwände werden zur Fassadensanierung im Bereich des Kellers bis zur Bodenplatte freigelegt, um die Abdichtung sowie Dämmung der erdberührenden Bauteile zu ertüchtigen.

Technikräume
Der Zugang zum Kellergeschoss bleibt weiterhin in seiner Lage bestehen.
Die Bodenplatte des Chlorgasraums wird auf die Geländeoberfläche herabgesetzt.
Das Kellergeschoss bleibt weiterhin der Unterbringung der Technik vorbehalten. Es wird im Nord-Ost-Bereich durch einen Anbau ergänzt, welcher hauptsächlich als Aufstellfläche für das neue Lüftungsgerät der Badehalle dient.
Im Erdgeschoss werden durch den Anbau die Lagerräume für Schul- und Vereinssport sowie die Vergrößerung des Kinderspielbereichs ermöglicht.

### Titel 1 Fassadengerüste

*Hinweis: Hinweis Abstand Gerüst*
Die Außenwände erhalten ein vorgehängte Fassade in Stärke von 25 cm, das Gerüst soll 50 cm von der Wand entfernt aufgestellt werden.
Die Absturzsicherung zur Wand ist mit Innengeländer vorzusehen. Dieses ist in Abstimmung mit Fassadenbau lagenweise zu entfernen.

*Hinweis: Hinweis Glasfassade Gerüst*
Auf der Nordseite ist eine Alu-Glasfassade geplant, Länge ca. 53 m, Höhe 4,30 m.
Das Tragwerk besteht aus Betonstützen, Abstand 6,0 m, einer 1 m breiten Betonschürze
im Sturzbereich und Stahlriegeln.

**1.10 Werkplanung, eigene Leistungen**
*** Pauschalposition
Erstellen der Werkplanung für die nachfolgenden Gerüste dieses
Titels auf der Grundlage der Pläne des Architekten und örtlichem
Aufmaß, inkl. aller erforderlichen Ausführungszeichnungen.
Die Planübergabe erfolgt jeweils digital und 1x in Papierform
nach Freigabe durch den AG.
Menge: 1,000 psch

**1.20 Gerüststatik für Gerüst, auf Dach Funktionsbau**
Erstellen einer prüffähigen Gerüststatik für Dach Funktionsbau,
einschl. notwendige Lastverteilung. Berechnung spätestens
2 Wochen vor Beginn der Gerüstbauarbeiten der Bauleitung
in 3-facher Ausfertigung übergeben.
Menge: 1,000 St

**1.30 Fassadengerüst, Arb.gerüst, W09, LK4, Fkt.-Bau**
Fassadengerüst als längenorientiertes Standgerüst,
gemäß DIN EN 12811-1 und DIN EN 12810-1.
Gebrauchsüberlassung  separat,
Höhe der einzurüstenden Fläche :  bis 6,00 m über OK Gelände,
Standfläche : eben, normal belastbar,
Verwendungszweck : Dach- und Fassadenarbeiten, WDVS,
Vorhangfassade,
am Funktionsgebäude.
Befestigungsuntergrund: Ziegelwand ein- oder zweischalig;
temporäre Verankerung nach Wahl AN, es liegt kein Ankerplan vor;
Zugang über Gerüsttreppen und Leitergänge;
Breitenklasse : W09,
Lastklasse : 4 (bis 3 kN/m2).
Menge: 867,000 m2

**1.40 Fassadengerüst, Arb.gerüst, W09, Halle**
Fassadengerüst wie zuvor detailliert beschrieben,
jedoch an der Fassade Badehalle,
Höhe ca. 11,0 m,
Breitenklasse : W09,
zusätzlich für Alu-/Glas-Fassade
Befestigungsuntergrund Ziegelwand (ca 70%) und Stahlbeton
(Stützen), Stützenabstand 6 m
Menge: 1000,000 m2

**1.50 Fassadengerüst, auf Dach Funktionsbau, W09**
Fassadengerüst wie zuvor beschrieben,
jedoch als Einrüstung der Badehalle auf dem Dach des Funktionsbaus,
Höhe der Dachfläche über Gelände ca. 5,76 m,
Höhe der Einrüstung über Dachfläche ca. 4,60 m.
Standfläche: Trapezblech d= 0,88 mm, Gefälle,
einschl. evtl. erforderlicher Lastverteilungsmaßnahmen an den
Gerüststützen.
Vor Baubeginn hat der AN den Nachweis schriftlich vorzulegen,
dass die geplante Aufstellung entsprechend der Tragfähigkeit der
Dachdecke bemessen ist.
Dach Funktionsgebäude aus Koppel-Sparren IPE 180,
Abstand 1,50 m, Neigung 5 %.
Befestigungsgrund: KS-Wand mit WDVS (90 %) und Stahlbeton
mit WDVS (10%),
Zugang über Leitergänge
Breitenklasse : W09,
Lastklasse : 4 (bis 3 kN/m2).
Menge: 250,000 m2

**1.60 Fassadengerüst, LK 4, W09, Gebrauchsüberl.**
Gebrauchsüberlassung des Fassadengerüstes LK 4, W 09
15 - 20 Wochen
Menge: 33600,000 m2Wo

**1.70 Gerüstverstärkung, Schrägaufzug**
Gerüstverstärkung in Form zusätzlicher
Bauteile wie Verankerungen, Abschrankungen
und sonstiger damit verbundener Leistungen
zur Befestigung und Aufnahme der Lasten eines
Schrägaufzuges Dachdecker Flachdach, Gründach.
Gebäudehöhe : bis 10,00 m.
Menge: 2,000 St

**1.80 Absturzsicherung/Innengeländer**
Innengeländer als wandseitige Absturzsicherung am Fassadengerüst,
bestehend aus Geländerholm, Zwischenholm und Bordbrett.
Das Geländer ist im Bereich der Glasfassade wo ein Absturz nach
innen möglich ist, anzubringen. Abbau lagenweise nach Vorgabe WDVS.
Gebrauchsüberlassung separat.
Menge: 950,000 m

**1.90 Innengeländer, Gebr.-überl.**
Absturzsicherung/Innengeländer
Gebrauchsüberlassung 10 Wochen
Menge: 9500,000 mWo

**1.100 Gerüstausbau mit Konsolen 30 cm**
Ausbau des Fassadengerüsts mit Konsolen 30 cm
für Dachdecker- und Klempnerarbeiten sowie Montagearbeiten,
Gebrauchsüberlassung: separat
Ausführung: Konsolbreite: 30 cm
Gerüstbreite: W1,2 (90-1,20 cm)
Lastklasse: 4
Menge: 50,000 m

**1.110 Konsolen, Gebr.-überl.**
Konsolen, Breite 30 cm, Gebrauchsüberlassung 10 Wochen.
Menge: 500,000 mWo

**1.120 Fanggerüst, Flachdach**
Ausbau des Fassadengerüsts an der Kante des Flachdachs
zum Schutzgerüst für Dachdecker- und Klempnerarbeiten,
als notwendiges Fanggerüst nach Erfordernis, Lastklasse wie
Hauptgerüst; Dachneigung 2 %
Gebrauchsüberlassung separat.
Menge: 237,000 m

**1.130 Fanggerüst, Gebrauchsüberlassung**
Gebrauchsüberlassung Fanggerüst
Abrechnung m/Woche
Menge: 3878,000 mWo

**1.140 Fassadengerüst umsetzen, LK 4, W09**
Arbeitsgerüst als längenorientiertes Standgerüst
(Fassadengerüst DIN EN 12810-1) auf der Baustelle
umsetzen mit Auf- und Abbau
sowie Horizontaltransport.
Transport : bis 50 m
Lastklasse : 4
Breitenklasse : W09
Untergund: Dachfläche
Nach Fertigstellung Dach Funktionsbau Gerüst für Fassade
Badehalle in Einzelabschnitten abbauen,
im Baustellengelände zwischenlagern und auf fertigem Dach
Funktionsgebäude wieder aufbauen.
Menge: 50,000 m2

**1.150 Bautenschutzmatte, Gerüstunterbau**
Bautenschutzmatte aus Gummigranulat als Schutzlage unter Gerüst,
zum Schutz der Aufstandsflächen (Dämmung, Abdichtung,Belag u.ä.),
einschl. Abbau und Abtransport nach Ende der Arbeiten.
Breite 1,25 m, in 2 Streifen nebeneinander.
Gebrauchsüberlassung separat;.
Mattendicke : 8 mm
Menge: 70,000 m2

**1.160 Bautenschutzmatte, Gebrauchsüberlassung**
Gebrauchsüberlassung der Bautenschutzmatte aus Gummigranulat
unter Gerüst.
Menge: 560,000 m2Wo

### Titel 2 Gerüsttreppen

**2.10 Gerüsttreppen, Halle, H 9 m**
Gerüsttreppen gemäß DIN EN 12811-1, Badehalle
vorgebaut vor Fassadengerüst,
inkl. Doppelhandlauf und Stirngeländer.
Verankerung am Gerüst.
Gebrauchsüberlassung separat
Laufbreite : mind. 65 cm,
Lastklasse : 4,
Grundfläche : ca. 2,50/2,50 m,
Höhe : 9 m.
Menge: 2,000 St

**2.20 Gerüsttreppen, Funktionsbau, 6 m**
Gerüsttreppe gemäß DIN EN 12811-1,  Funktionsbau
vorgebaut vor Fassadengerüst,
inkl. Doppelhandlauf und Stirngeländer.
Verankerung am Gerüst.
Gebrauchsüberlassung separat
Laufbreite : mind. 65 cm,
Lastklasse : 4,
Höhe : ca. 6 m.
Menge: 1,000 St

**2.30 Gerüsttreppen, Aufstieg Halle, 3,50 m**
Gerüsttreppe gemäß DIN EN 12811-1,
Aufstieg vom Dach Funktionsbau zum Dach Badehalle
vorgebaut vor Fassadengerüst,
inkl. Doppelhandlauf und Stirngeländer.
Verankerung am Gerüst.
Gebrauchsüberlassung separat
Laufbreite : mind. 65 cm,
Lastklasse : 4,
Höhe : ca. 3,50 m.
Menge: 1,000 St

**2.40 Treppenturm, vorgebaut, 0,75-1,0m**
Treppenturm gemäß DIN EN 12811-1, vorgebaut vor Fassadengerüst,
inkl. Doppelhandlauf und Stirngeländer. Verankerung am Gerüst.
Gebrauchsüberlassung separat
Laufbreite : 0,75 - 1,00 m
Lastklasse : 4
Grundfläche : ca. 2,50/2,50 m
Höhe : 9 m
Menge: 9,000 m

**2.50 Gerüsttreppe, vorgebaut, 9 m, Gebrauchsüberlassung**
Gerüsttreppe, vorgebaut, Höhe 9 m;
Gebrauchsüberlassung, pro Woche
Gebrauchsüberlassung : 20 Wochen.
Menge: 60,000 StWo

**2.60 Gerüsttreppe, vorgebaut, 6 m, Gebrauchsüberlassung**
Gerüsttreppe, vorgebaut, Höhe  6 m.
Gebrauchsüberlassung
Gebrauchsüberlassung : 10 Wochen.
Menge: 10,000 StWo

**2.70 Gerüsttreppe, vorgebaut, 3,50 m, Gebrauchsüberlassung**
Gerüsttreppe, vorgebaut, Höhe 3,50 m.
Gebrauchsüberlassung
Gebrauchsüberlassung : 10 Wochen.
Menge: 10,000 StWo

**2.80 Treppenturm, vorgebaut, Gebrauchsüberlassung**
Treppenturm, vorgebaut, 9 m.
Gebrauchsüberlassung: 20 Wochen
Menge: 180,000 mWo

### Titel 3 Gerüstüberbrückungen

**3.10 Überbrückung mit Gitterträger, LK 4, W09, außen**
Überbrückung von Treppen, Eingängen, Technikhöfen und nicht
tragfähigen Bauteilen u. dgl. in der Gerüstkonstruktion mit Gitterträgern.
Gebrauchsüberlassung separat
Überbrückungsbreite :  4,00 - 6,00 m
Lastklasse : 4
Breitenklasse : W09
Menge: 27,000 m

**3.20 Überbrückung, W09, Gebrauchsüberlassung**
Gebrauchsüberlassung der Gerüstüberbrückung  für Fassadengerüst,
Breitenklasse : W09
Dauer: 15 Wochen
Menge: 405,000 mWo

### Titel 4 Raumgerüst, innen

*Hinweis: Hinweis Hallenträger*
Das Raumgerüst soll die Arbeit bis in die Höhe von 6,70 m gewährleisten.
Die Fachwerkträger der Halle beginnen in der Höhe von 4,76 m und sind ca 1,60 m hoch.

**4.10 Gerüststatik für Raumgerüst, Ausführ.-planung**
Erstellen einer prüffähigen Gerüststatik für beschriebenes Raumgerüst,
einschl. Ausführungszeichnungen. Berechnung und Pläne sind
spätestens 2 Wochen vor Beginn der Gerüstbauarbeiten der Bauleitung
in 3-facher Ausfertigung zu übergeben.
Raumgerüst Badehalle
Menge: 1,000 St

**4.20 Raumgerüst, Arbeitsgerüst, Lastklasse 3**
Arbeitsgerüst gemäß DIN EN 12811-1 als flächenorientiertes
Standgerüst (Raumgerüst).
Gebrauchsüberlassung separat
Lastklasse : 3
Oberkante Belag ca. +3,30 m über gefliester Boden
Einsatzbereich: im Gebäude, Badehalle, Beckenumgänge und
Beckenböden bis Tiefe 1,80 m.
Menge: 4600,000 m³

**4.30 Raumgerüst, Arbeitsgerüst, Lastklasse 3, Gebrauchsüberlassung**
Gebrauchsüberlassung für Raumgerüst, 8 Wochen;
Lastklasse : 3
Menge: 36800,000 m³Wo

**4.40 Gerüstunterbau, geneigte Beckenflächen, 10°, T bis 1,25 m**
Unterbau für auf geneigten Beckenflächen aufzustellende Gerüste.
Auf bis 10° geneigten Beckenneigung Beckenboden
aufzustellende Gerüste. Es sind entsprechende der Beckenneigung
angepasste Lagesicherungen zu verwenden.
Tiefe Becken: 0,65 bis 1,25 m
Menge: 185,000 m²

**4.50 Gerüstunterbau, gerade Beckenflächen, T 1,89 m**
Unterbau für auf ebenen Beckenflächen aufzustellende Gerüste.
Tiefe Becken: 1,89 m.
Menge: 375,000 m²

**4.60 Raumgerüst, Arbeitslage mit Seitenschutz**
Arbeitslage an Raumgerüst/Deckengerüst mit Gerüstbelag ausstatten,
einschl. Seitenschutz ab 2,00 m Belagshöhe, zur Wandbearbeitung.
Gerüstgruppe wie Grundposition. Berechnung Ebene Arbeitslage.
Menge: 133,000 m

**4.70 Arbeitslage, Gebr.-überl.**
Arbeitslage mit Seitenschutz
Gebrauchsüberlassung 8 Wochen
Menge: 1064,000 mWo

**4.80 Absturzsicherung/Außengeländer**
Außengeländer als wandseitige Absturzsicherung am Raumgerüst,
bestehend aus Geländerholm, Zwischenholm und Bordbrett.
Das Geländer ist im Bereich der Glasfassade wo ein Absturz
nach außen möglich ist, anzubringen.
Gebrauchsüberlassung separat.
Menge: 208,000 m

**4.90 Außengeländer, Gebr.-überl.**
Absturzsicherung/ Außengeländer
Gebrauchsüberlassung 8 Wochen
Menge: 1664,000 mWo

**4.100 Gerüsttreppen, Innengerüst, H 3,30 m**
Gerüsttreppen gemäß DIN EN 12811-1, Innengerüst Badehalle
eingebaut in Innengerüst,
inkl. Doppelhandlauf und Stirngeländer.
Verankerung am Gerüst.
Gebrauchsüberlassung separat
Lastklasse : 3,
Höhe : 3,30 m.
Menge: 2,000 St

**4.110 Gerüsttreppe, eingebaut, 3,30m, Gebrauchsüberlassung**
Gerüsttreppe, eingebaut, Höhe 3,30 m;
Gebrauchsüberlassung, pro Woche
Gebrauchsüberlassung : 8 Wochen.
Menge: 16,000 StWo

**4.120 Seitenschutz als Schutzwand, Ausführung Gitter/Netz**
Schutzwand als Seitenschutz an Raumgerüst/ Innengerüst,
Ausführung mit Gitter oder Netz; Gebrauchsüberlassung separat,
Schutzwandhöhe : 2,00 m
Menge: 100,000 m2

**4.130 Schutzwand, Überlassung, Ausführung Gitter/Netz**
Schutzwand als Seitenschutz an Raumgerüst/ Innengerüst vorhalten,
Ausführung mit Gitter/Netz.
Gebrauchsüberlassung 6 Wochen.
Menge: 600,000 m²Wo

### Titel 5 Innengerüst Wände, Fahrbühne

**5.10 Arbeitsgerüst, innen, LK 2, W06**
Arbeitsgerüst innen, gemäß DIN EN 12811-1, als längenorientiertes
Standgerüst (Fassadengerüst DIN EN 12810-1).
Gebrauchsüberlassung separat.
Standfläche : eben
Einzurüstende Fläche : senkrecht,
Verwendungszweck : 'Innenputz, Maler'
Höhe einzurüstende Fläche : bis '6,0' m
Breitenklasse : W06
Lastklasse : 2
Menge: 570,000 m2

**5.20 Innengerüst, Gebrauchsüberlassung**
Innengerüst als längenorientiertes
Standgerüst, als Arbeitsgerüst,
Gebrauchsüberlassung
Gebrauchsüberlassung : 6 Wochen
Menge: 3420,000 m2Wo

**5.30 Gerüstumbau für Dritte**
Gerüstumbau (eigene Arbeits- und Schutzgerüste) für Zwecke anderer Unternehmer.
Fassadengerüst DIN EN 12810-1
Auf Anordnung der Bauleitung des Planers.
Menge: 100,000 m2

**5.40 Geneigter Untergrund Planschbecken, Zulage**
Zulage für das Herstellen (Höhenausgleich) des Innengerüstes
auf dem leicht geneigten Untergrund  (3- 5%) und den 3 Stufen
des Planschbeckens.
Überbrückungslänge : ca. 6,20 m
Lastklasse : 3
Breitenklasse : W06
Menge: 6,000 m

**5.50 Gerüstunterbau Schutz Fliesen**
Gerüstunterbau für den Schutz der Aufstandsfläche der Gerüste;
Unterlage von Bohlen (Schutzbreite ca. 80 cm) und Bautenschutzmatte,
zu schützender Untergrund Fliesen.
Für die Abrechnung gilt die Schutzbreite multipiziert mit den
ausgeführten Laufmetern der Unterlage.
Eine gesonderte Vergütung der Vorhaltung erfolgt nicht.
Ausführung nur nach Festlegung/Abstimmung mit der Bauleitung.
Menge: 32,000 m2

**5.60 Fahrbare Arbeitsbühne, H 5,0 m**
Fahrbare Arbeitsbühne, Lastklasse 3,
flächenbezogenes Nutzgewicht 2,00 kN/m2,
Höhenabstand der Gerüstlagen 2 m,
Maße der Gerüstlagen L/B/H 'bis 2,50 m2',
Höhe der obersten Gerüstlage 'ca. 5,00 m'
mit allseitigem Seitenschutz,
Aufstellung im Gebäude.
Vorhaltung: separat
Nutzung durch verschiedene Gewerke.
Menge: 2,000 St

**5.70 Vorhaltung Fahrgerüst**
Vorhaltung von Fahrgerüsten, wie Position zuvor,
pro Woche.
Gebrauchsüberlassung : 8 Wochen
Menge: 16,000 StWo

### Titel 6 Gerüste Treppenhaus

**6.10 Innengerüst, Treppenhaus, H bis 3,90 m**
Längenorientiertes Standgerüst innen, im Treppenhaus, gemäß
DIN EN 12811-1 aufbauen.
Verwendungszweck: Malerarbeiten
Wandabstand knapp 30 cm,  Arbeitsebene auf ca. 2,00 m über OKRB
Einzukalkulieren ist, dass die Rüstung in einem Teilbereich auf
Treppenstufen und einem Podest aufgestellt wird.
Gebrauchsüberlassung: separat
Arbeitshöhe: bis 3,90  m
Lastklasse: 3 (2,0 KN/m2)
Einsatzbereich: im Gebäude, Breite Treppenläufe ca. 1,40 m
Menge: 80,000 m²

**6.20 Innengerüst, Treppenhaus, Gebrauchsüberlassung**
Gebrauchsüberlassung des längenorientierten Standgerüstes
innen, im Treppenhaus.
Leistungsumfang: Gebrauchsüberlassung 4 Wochen
Menge: 320,000 m²Wo

**6.30 Gerüste bei Höhenunterschied über 40 cm, Treppenlauf**
Gerüsterstellung bei Abtreppungen, Treppen, Rampen etc.,
mit mehr als 0,40 m Höhenunterschied.
Art des Gerüsts: Fassadengerüst
Aufstellort: Treppe Saunahof
Höhenabtreppung: ' bis  3,20 m'
Treppenbreite 1,40 m
Menge: 3,000 m

### Titel 7 Dauergerüstanker

**7.10 Werkplanung Dauergerüstanker**
*** Pauschalposition
Erstellen der Werkplanung für die Dauergerüstanker.
Menge: 1,000 psch

**7.20 Gerüstverankerung, Gerüstdaueranker Mauerwerk, VHF**
Dauerhaftes Gerüstverankerungssystem zur Verwendung in
Mauerwerk inkl.  Gerüstösenschraube vor Montage der
vorgehängten Fassade  (HPL-Platten 10 mm) im Zuge der
Rüstarbeiten liefern und nach  Herstellerangaben und gemäß
Zulassung fachgerecht und  dauerhaft mit zugelassenen
Befestigungsmitteln montieren.
Die Ösenschrauben sind nach Demontage dem Bauherrn
zu übergeben. Der Auftragnehmer haftet für die Überlassung
der Ösenschrauben des Dauerankersystems.
Bei Gerüstabbau ist der Daueranker abzulängen und mittels
Verschlusskappe fachgerecht zu verschließen.
Einzukalkulieren sind alle für die Installation und Montage
erforderlichen Hilfsmittel und Nebenarbeiten  sowie die Prüfung des
Untergrundes.  Bedenken zum Verankerungsuntergrund sind vor
Beginn der Arbeiten dem Planer  und dem Bauherrn mitzuteilen.
Nachforderungen für Erschwernisse zur Befestigung der
Verankerung im Bauwerk werden nicht anerkannt.
vorgeschlagenes Fabrikat: isorocket® MIDI Masonry
(gelber Ankerkörper) für Aufbaustärke: 250 mm, oder gleichwertig
Ankergrund: Mauerwerk

Angebotenes Fabrikat:
'....................................................'
Menge: 40,000 St

**7.30 Dauergerüstanker umsetzen**
Umsetzen der Gerüstverankerung, Dauergerüstanker vom Gewerk
Fassadenbau angebracht,
Untergrund : Mauerwerk
Fassade : HPL vorgehängt
Verankerung : verzinkter Stahl
Verschluss Altverankerung : Kunststoffkappe, farblich angepasst
Menge: 25,000 St

### Titel 8 Stundenlohnarbeiten, Anfahrten

**8.10 Stundensatz Facharbeiter**
Arbeiten, welche nicht in den Positionen erfasst sind
und gegen Nachweis zur Ausführung kommen:
Facharbeiter
Menge: 5,000 h

**8.20 Zusätzliche Anfahrten**
Zulage für zusätzlichen Anfahrten auf Anweisung der Bauleitung
oder bei abschnittsweisem Rückbau des Fassadengerüstes.
Menge: 6,000 St

Nachhaltigkeit:
  Berechnungsfläche: NGF

USt %: 19,00
